# Boca de ventilació per a interiors

- Propietat de l'arxiu: CYPE INGENIEROS, S.A.
- Format: FIEBDC-3/2002
- Divisa: EUR
- Costos indirectes: 3.00 %
- IVA: 21.00 %

## I Instal·lacions

### IV Ventilació

#### IVM Ventilació mecànica

**IVM021** U Boca de ventilació per a interiors.
Boca de ventilació per a interiors, circular, regulació amb caragol, adequada per extracció i impulsió, "BAXI", amb connexió de 125 mm de diàmetre, amb maneguet de fals sostre.
Inclou: Replanteig. Col·locació.
Criteri d'amidament de projecte: Nombre d'unitats previstes, segons documentació gràfica de Projecte.
Criteri de mesura d'obra: Es mesurarà el nombre d'unitats realment executades segons especificacions de Projecte.

| Codi | Ut | Descripció | Rendiment | Preu | Import |
|---|---|---|---|---|---|
| mt42bax584a | U | Boca de ventilació per a interiors, circular, regulació amb caragol, adequada per extracció i impulsió, "BAXI", amb connexió de 125 mm de diàmetre. (material) | 1.000 | 23.40 | 23.40 |
| mt42bax578a | U | Maneguet de fals sostre, "BAXI", amb connexió de 63 mm de diàmetre al conducte flexible i de 125 mm de diàmetre a la boca de ventilació. (material) | 1.000 | 60.00 | 60.00 |
| mt42bax576a | U | Anella d'encastament per a conducte flexible de 63 mm de diàmetre, "BAXI". (material) | 1.000 | 1.71 | 1.71 |
| mt42bax577a | U | Junt per a conducte flexible de 63 mm de diàmetre, "BAXI". (material) | 1.000 | 2.61 | 2.61 |
| mo005 | h | Oficial 1ª instal·lador de climatització. (mà d'obra) | 0.194 | 29.34 | 5.69 |
| mo104 | h | Ajudant instal·lador de climatització. (mà d'obra) | 0.194 | 25.25 | 4.90 |
| % | % | Costos directes complementaris | 2 % | 98.31 | 1.97 |
|  |  | Costos directes |  |  | 100.28 |
