# Recuperador de calor

- Propietat de l'arxiu: CYPE INGENIEROS, S.A.
- Format: FIEBDC-3/2002
- Divisa: EUR
- Costos indirectes: 3.00 %
- IVA: 21.00 %

## I Instal·lacions

### IV Ventilació

#### IVM Ventilació mecànica

**IVM026** U Recuperador de calor.
Recuperador de calor aire-aire, model Sila RTC 200 "BAXI", muntatge horitzontal, qualificació energètica classe A, cabal d'aire màxim 206 m³/h, pressió estàtica a cabal d'aire màxim 162 Pa, pressió sonora a 3 m 22,8 dBA, eficiència de recuperació calorífica 92%, dimensions 237x859x551 mm, pes 24 kg, alimentació monofàsica (230V/50Hz), bescanviador de calor extraïble de poliestirè, de flux creuat, diàmetre dels conductes 125 mm, ventiladors amb motors EC de baix consum de 3 velocitats, 2 filtres d'aire (tipus F5), bypass amb servomotor per a canvi automàtic de mode d'operació de recuperació a free-cooling, carcassa exterior d'acer galvanitzat, 3 sensors de temperatura i control remot per cable, amb indicador de canvi de filtre, selector d'apagada i encesa, selecció de la velocitat dels ventiladors i senyal d'anomalies. Accessoris: plènum de distribució d'aire, amb entrada de 125 mm de diàmetre i 6 sortides de 63 mm de diàmetre, amb un diafragma per a la regulació del cabal d'aire en cada sortida i 3 tapes per a les sortides d'aire no utilitzades. Inclús elements per a suspensió del sostre.
Inclou: Replanteig. Col·locació i fixació del recuperador de calor. Connexió a la xarxa de desguàs. Connexió a la xarxa elèctrica. Connexionat dels conductes. Comprovació del seu correcte funcionament.
Criteri d'amidament de projecte: Nombre d'unitats previstes, segons documentació gràfica de Projecte.
Criteri de mesura d'obra: Es mesurarà el nombre d'unitats realment executades segons especificacions de Projecte.

| Codi | Ut | Descripció | Rendiment | Preu | Import |
|---|---|---|---|---|---|
| mt42bax101a | U | Recuperador de calor aire-aire, model Sila RTC 200 "BAXI", muntatge horitzontal, qualificació energètica classe A, cabal d'aire màxim 206 m³/h, pressió estàtica a cabal d'aire màxim 162 Pa, pressió sonora a 3 m 22,8 dBA, eficiència de recuperació calorífica 92%, dimensions 237x859x551 mm, pes 24 kg, alimentació monofàsica (230V/50Hz), bescanviador de calor extraïble de poliestirè, de flux creuat, diàmetre dels conductes 125 mm, ventiladors amb motors EC de baix consum de 3 velocitats, 2 filtres d'aire (tipus F5), bypass amb servomotor per a canvi automàtic de mode d'operació de recuperació a free-cooling, carcassa exterior d'acer galvanitzat, 3 sensors de temperatura i control remot per cable, amb indicador de canvi de filtre, selector d'apagada i encesa, selecció de la velocitat dels ventiladors i senyal d'anomalies. (material) | 1.000 | 1943.00 | 1943.00 |
| mt42bax580a | U | Plènum de distribució d'aire, amb entrada de 125 mm de diàmetre i 6 sortides de 63 mm de diàmetre, amb un diafragma per a la regulació del cabal d'aire en cada sortida i 3 tapes per a les sortides d'aire no utilitzades, "BAXI", per a recuperador de calor. (material) | 2.000 | 206.00 | 412.00 |
| mt42bax576a | U | Anella d'encastament per a conducte flexible de 63 mm de diàmetre, "BAXI". (material) | 12.000 | 1.71 | 20.52 |
| mt42bax577a | U | Junt per a conducte flexible de 63 mm de diàmetre, "BAXI". (material) | 12.000 | 2.61 | 31.32 |
| mt42www090 | U | Kit de suports per a suspensió del sostre, format per quatre varetes roscades d'acer galvanitzat, amb els seus tacs, rosques i volanderes corresponents. (material) | 1.000 | 22.00 | 22.00 |
| mo011 | h | Oficial 1ª muntador. (mà d'obra) | 0.777 | 29.34 | 22.80 |
| mo080 | h | Ajudant muntador. (mà d'obra) | 0.777 | 25.28 | 19.64 |
| % | % | Costos directes complementaris | 2 % | 2471.28 | 49.43 |
|  |  | Costos directes |  |  | 2520.71 |
