# Conducte flexible d'alumini/polièster

- Propietat de l'arxiu: CYPE INGENIEROS, S.A.
- Format: FIEBDC-3/2002
- Divisa: EUR
- Costos indirectes: 3.00 %
- IVA: 21.00 %

## I Instal·lacions

### IV Ventilació

#### IVV Conductes d'admissió i extracció per a ventilació

**IVV310** m Conducte flexible d'alumini/polièster.
Conducte de ventilació, format per tub flexible d'alumini/polièster, "BAXI", de 125 mm de diàmetre. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42bax593a | U | Material auxiliar per a muntatge i subjecció a l'obra d'els conductes flexibles, "BAXI", de 125 mm de diàmetre. (material) | 1.000 | 0.18 | 0.18 |
| mt42bax592c | m | Tub flexible d'alumini/polièster, "BAXI", de 125 mm de diàmetre, amb el preu incrementat el 10% en concepte d'accessoris i peces especials. (material) | 1.000 | 4.06 | 4.06 |
| mo011 | h | Oficial 1ª muntador. (mà d'obra) | 0.208 | 29.34 | 6.10 |
| mo080 | h | Ajudant muntador. (mà d'obra) | 0.104 | 25.28 | 2.63 |
| % | % | Costos directes complementaris | 2 % | 12.97 | 0.26 |
|  |  | Costos directes |  |  | 13.23 |
